# Volta estructural de canó

- Propietat de l'arxiu: CYPE INGENIEROS, S.A.
- Format: FIEBDC-3/2002
- Divisa: EUR
- Costos indirectes: 3.00 %
- IVA: 21.00 %

## E Estructures

### EF Fàbrica

#### EFE Voltes

**EFE020** m² Volta estructural de canó, de directriu recta, realitzada amb fàbrica de 1/2 peu de maó ceràmic cara vista calat A8, model Terracota A8 "PALAUTEC", acabat llis, 23,8x11,3x5,2 cm, rebut amb morter de ciment industrial, color gris, M-5, subministrat a granel.
Formació de volta estructural de canó, de directriu recta, realitzada amb fàbrica de 1/2 peu de maó ceràmic cara vista calat A8, model Terracota A8 "PALAUTEC", acabat llis, 23,8x11,3x5,2 cm, rebut amb morter de ciment industrial, color gris, M-5, subministrat a granel. Inclús p/p de replanteig, muntatge i desmuntatge de cintres i estintolaments, humitejat de les peces, minves i ruptures, rejuntat, execució de trobades i peces especials.
Inclou: Replanteig i marcat de l'aparell en la cintra. Marcat en els murs del perímetre de la volta. Execució de la volta de fàbrica. Neteja final.
Criteri d'amidament de projecte: Superfície mesurada per el seu intradós en veritable magnitud, segons documentació gràfica de Projecte, incloent les parts que s'introdueixen en les regates, acabaments de base i coronació si n'hi hagués.
Criteri de mesura d'obra: Es mesurarà, en veritable magnitud, pel intradós, la superfície realment executada segons especificacions de Projecte, incloent les parts que s'introduïxen en les regates i les rematades de base i coronació, si les hagués.

| Codi | Ut | Descripció | Rendiment | Preu | Import |
|---|---|---|---|---|---|
| mt05plt010tDc | Ut | Maó ceràmic cara vista calat A8, model Terracota A8 "PALAUTEC", acabat llis, 23,8x11,3x5,2 cm, segons UNE-EN 771-1. (material) | 66.988 | 0.23 | 15.41 |
| mt08aaa010a | m³ | Aigua. (material) | 0.008 | 1.50 | 0.01 |
| mt09mif010cb | t | Morter industrial per a obra de paleta, de ciment, color gris, categoria M-5 (resistència a compressió 5 N/mm²), subministrat a granel, segons UNE-EN 998-2. (material) | 0.044 | 29.50 | 1.30 |
| mt08cim040c | m² | Cintra de fusta de pi, dimensionada per suportar una càrrega màxima de treball de 400 kg/m², per a formació de volta estructural de canó. (material) | 1.000 | 55.80 | 55.80 |
| mq06mms010 | h | Mesclador continu amb sitja, per a morter industrial en sec, subministrat a granel. (maquinària) | 0.167 | 1.73 | 0.29 |
| mo021 | h | Oficial 1ª construcció en treballs de ram de paleta. (mà d'obra) | 1.232 | 23.30 | 28.71 |
| mo078 | h | Ajudant construcció en treballs de ram de paleta. (mà d'obra) | 1.232 | 20.68 | 25.48 |
| mo114 | h | Peó ordinari construcció en treballs de ram de paleta. (mà d'obra) | 0.826 | 19.47 | 16.08 |
| mo017 | h | Oficial 1ª fuster. (mà d'obra) | 0.308 | 23.72 | 7.31 |
| mo058 | h | Ajudant fuster. (mà d'obra) | 0.308 | 20.84 | 6.42 |
| % | % | Costos directes complementaris | 2 % | 156.81 | 3.14 |
|  |  | Costos directes |  |  | 159.95 |
