# Pilar de fàbrica de 1 peu x 1 peu

- Propietat de l'arxiu: CYPE INGENIEROS, S.A.
- Format: FIEBDC-3/2002
- Divisa: EUR
- Costos indirectes: 3.00 %
- IVA: 21.00 %

## E Estructures

### EF Fàbrica

#### EFP Pilars

**EFP010** m Pilar de fàbrica de 1 peu x 1 peu, de maó ceràmic cara vista calat A8, model Terracota A8 "PALAUTEC", acabat llis, 23,8x11,3x5,2 cm, amb junt de 1 cm, rebuda amb morter de ciment industrial, color gris, M-5, subministrat a granel.
Execució de pilar de fàbrica de 1 peu x 1 peu, de maó ceràmic cara vista calat A8, model Terracota A8 "PALAUTEC", acabat llis, 23,8x11,3x5,2 cm, amb junt de 1 cm, rebuda amb morter de ciment industrial, color gris, M-5, subministrat a granel. Inclús p/p de lligadures i minves i ruptures.
Inclou: Neteja i preparació de la superfície de recolzament. Replanteig dels eixos del pilar i marcat del perímetre. Col·locació i aplomat de mires de referència. Estesa de fils entre mires. Col·locació de ploms fixos a les arestes. Col·locació de les peces per filades a nivell. Repàs de juntes i neteja.
Criteri d'amidament de projecte: Longitud mesurada a eixos, segons documentació gràfica de Projecte.
Criteri de mesura d'obra: Es mesurarà a eixos, la longitud realment executada segons especificacions de Projecte.

| Codi | Ut | Descripció | Rendiment | Preu | Import |
|---|---|---|---|---|---|
| mt05plt010tDc | Ut | Maó ceràmic cara vista calat A8, model Terracota A8 "PALAUTEC", acabat llis, 23,8x11,3x5,2 cm, segons UNE-EN 771-1. (material) | 36.000 | 0.23 | 8.28 |
| mt08aaa010a | m³ | Aigua. (material) | 0.017 | 1.50 | 0.03 |
| mt09mif010cb | t | Morter industrial per a obra de paleta, de ciment, color gris, categoria M-5 (resistència a compressió 5 N/mm²), subministrat a granel, segons UNE-EN 998-2. (material) | 0.093 | 29.50 | 2.74 |
| mq06mms010 | h | Mesclador continu amb sitja, per a morter industrial en sec, subministrat a granel. (maquinària) | 0.353 | 1.73 | 0.61 |
| mo021 | h | Oficial 1ª construcció en treballs de ram de paleta. (mà d'obra) | 1.038 | 23.30 | 24.19 |
| mo078 | h | Ajudant construcció en treballs de ram de paleta. (mà d'obra) | 1.159 | 20.68 | 23.97 |
| mo114 | h | Peó ordinari construcció en treballs de ram de paleta. (mà d'obra) | 0.118 | 19.47 | 2.30 |
| % | % | Costos directes complementaris | 2 % | 62.12 | 1.24 |
|  |  | Costos directes |  |  | 63.36 |
