# Arc estructural de mig punt

- Propietat de l'arxiu: CYPE INGENIEROS, S.A.
- Format: FIEBDC-3/2002
- Divisa: EUR
- Costos indirectes: 3.00 %
- IVA: 21.00 %

## E Estructures

### EF Fàbrica

#### EFR Arcs

**EFR010** Ut Arc estructural de mig punt, amb una cara vista, llum lliure de 90 cm, fletxa de 45 cm, espessor de 11,3 cm i ample de 23,8 cm; realitzat amb maó ceràmic cara vista calat A8, model Terracota A8 "PALAUTEC", acabat llis, 23,8x11,3x5,2 cm, rebut amb morter de ciment industrial, color gris, M-5, subministrat a granel.
Execució d'arc estructural de mig punt, amb una cara vista, de 90 cm de llum lliure i 45 cm de fletxa, 11,3 cm d'espessor i 23,8 cm d'ample, realitzat amb maó ceràmic cara vista calat A8, model Terracota A8 "PALAUTEC", acabat llis, 23,8x11,3x5,2 cm, rebut amb morter de ciment industrial, color gris, M-5, subministrat a granel. Inclús p/p de muntatge i desmuntatge de cintres i estintolaments, minves i ruptures, rejuntat, execució de trobades i peces especials.
Inclou: Col·locació de les cintres i estintolaments. Replanteig dels maons. Marcat del perímetre. Col·locació dels maons. Neteja del parament. Retirada de cintres i estintolaments. Allisat, refinament i rejuntat de l'arc. Repàs del intradós.
Criteri d'amidament de projecte: Nombre d'unitats previstes, segons documentació gràfica de Projecte.
Criteri de mesura d'obra: Es mesurarà el nombre d'unitats realment executades segons especificacions de Projecte.

| Codi | Ut | Descripció | Rendiment | Preu | Import |
|---|---|---|---|---|---|
| mt05plt010tDc | Ut | Maó ceràmic cara vista calat A8, model Terracota A8 "PALAUTEC", acabat llis, 23,8x11,3x5,2 cm, segons UNE-EN 771-1. (material) | 23.000 | 0.23 | 5.29 |
| mt08aaa010a | m³ | Aigua. (material) | 0.004 | 1.50 | 0.01 |
| mt09mif010cb | t | Morter industrial per a obra de paleta, de ciment, color gris, categoria M-5 (resistència a compressió 5 N/mm²), subministrat a granel, segons UNE-EN 998-2. (material) | 0.009 | 29.50 | 0.27 |
| mt08cim010a | m² | Cintra de fusta de pi, dimensionada per suportar una càrrega màxima de treball de 200 kg/m², per a formació d'arc estructural de mig punt. (material) | 0.336 | 51.00 | 17.14 |
| mq06mms010 | h | Mesclador continu amb sitja, per a morter industrial en sec, subministrat a granel. (maquinària) | 0.034 | 1.73 | 0.06 |
| mo021 | h | Oficial 1ª construcció en treballs de ram de paleta. (mà d'obra) | 1.347 | 23.30 | 31.39 |
| mo114 | h | Peó ordinari construcció en treballs de ram de paleta. (mà d'obra) | 0.685 | 19.47 | 13.34 |
| mo017 | h | Oficial 1ª fuster. (mà d'obra) | 0.337 | 23.72 | 7.99 |
| mo058 | h | Ajudant fuster. (mà d'obra) | 0.168 | 20.84 | 3.50 |
| % | % | Costos directes complementaris | 2 % | 78.99 | 1.58 |
|  |  | Costos directes |  |  | 80.57 |
