# Ampit de 1,25 m d'altura de 14 cm d'espessor de fàbrica, de maó ceràmic buit (H-16), per revestir, 24x19x14 cm, rebuda amb morter de ciment industrial, color gris, M-5, subministrat a granel

- Propietat de l'arxiu: CYPE INGENIEROS, S.A.
- Format: FIEBDC-3/2002
- Divisa: EUR
- Costos indirectes: 3.00 %
- IVA: 21.00 %

## F Façanes i particions

### FD Defenses

#### FDA Ampits

**FDA005** m Ampit de 1,25 m d'altura de 14 cm d'espessor de fàbrica, de maó ceràmic buit (H-16), per revestir, 24x19x14 cm, rebuda amb morter de ciment industrial, color gris, M-5, subministrat a granel.
Ampit format per muret de 1,25 m de altura de 14 cm d'espessor de fàbrica, de maó ceràmic buit (H-16), per revestir, 24x19x14 cm, rebuda amb morter de ciment industrial, color gris, M-5, subministrat a granel. Inclús arrebossat en ambdues cares amb morter de ciment industrial, color gris, M-5, subministrat a granel, peça superior de coronació, p/p d'execució de trobades, pilastres de travament, peces especials, i trencaments.
Inclou: Neteja i preparació de la superfície de recolzament. Replanteig de la fàbrica a realitzar. Col·locació i aplomat de mires de referència. Estesa de fils entre mires. Col·locació de ploms fixos a les arestes. Col·locació de les peces per filades a nivell. Replanteig d'alineacions i nivells. Arrebossat de paraments.
Criteri d'amidament de projecte: Longitud mesurada a eixos, segons documentació gràfica de Projecte.
Criteri de mesura d'obra: Es mesurarà a eixos, la longitud realment executada segons especificacions de Projecte.

| Codi | Ut | Descripció | Rendiment | Preu | Import |
|---|---|---|---|---|---|
| mt04lcc010e | Ut | Maó ceràmic buit (H-16), per revestir, 24x19x14 cm, segons UNE-EN 771-1. (material) | 27.563 | 0.27 | 7.44 |
| mt08aaa010a | m³ | Aigua. (material) | 0.006 | 1.50 | 0.01 |
| mt08aaa010a | m³ | Aigua. | 0.034 | 1.50 | 0.05 |
| mt08aaa010a | m³ | Aigua. | 0.004 | 1.50 | 0.01 |
| mt09mif010cb | t | Morter industrial per a obra de paleta, de ciment, color gris, categoria M-5 (resistència a compressió 5 N/mm²), subministrat a granel, segons UNE-EN 998-2. (material) | 0.032 | 29.50 | 0.94 |
| mt09mif010cb | t | Morter industrial per a obra de paleta, de ciment, color gris, categoria M-5 (resistència a compressió 5 N/mm²), subministrat a granel, segons UNE-EN 998-2. | 0.188 | 29.50 | 5.55 |
| mt20ahp010j | m | Cavalló prefabricat de formigó de color blanc, per a cobriment de murs, en peces de 50x20x5 cm, amb trencaaigües i ancoratge metàl·lic d'acer inoxidable. (material) | 1.050 | 9.91 | 10.41 |
| mq06mms010 | h | Mesclador continu amb sitja, per a morter industrial en sec, subministrat a granel. (maquinària) | 0.839 | 1.73 | 1.45 |
| op00amo010 |  | Mola o radial. | 1.000 | 0.00 | 0.00 |
| mo021 | h | Oficial 1ª construcció en treballs de ram de paleta. (mà d'obra) | 2.057 | 23.30 | 47.93 |
| mo078 | h | Ajudant construcció en treballs de ram de paleta. (mà d'obra) | 1.029 | 20.68 | 21.28 |
| mo114 | h | Peó ordinari construcció en treballs de ram de paleta. (mà d'obra) | 0.279 | 19.47 | 5.43 |
| % | % | Costos directes complementaris | 2 % | 100.50 | 2.01 |
|  |  | Costos directes |  |  | 102.51 |
