# Ataconat mitjançant maó ceràmic calat (gero)

- Propietat de l'arxiu: CYPE INGENIEROS, S.A.
- Format: FIEBDC-3/2002
- Divisa: EUR
- Costos indirectes: 3.00 %
- IVA: 21.00 %

## E Estructures

### EF Fàbrica

#### EFY Reparacions

**EFY040** m² Ataconat mitjançant maó ceràmic calat (gero), per revestir, 29x14x5 cm, rebut amb morter de ciment industrial, color gris, M-5, subministrat a granel, per a emplenar els buits existents en mur de fàbrica de 1/2 peu d'espessor.
Ataconat mitjançant maó ceràmic calat (gero), per revestir, 29x14x5 cm, rebut amb morter de ciment industrial, color gris, M-5, subministrat a granel, per a emplenar els buits existents en mur de fàbrica de 1/2 peu d'espessor. Fins i tot p/p de retirada dels maons deteriorats, sanejament del mur existent, eliminació de restes amb aire comprimit, humectació de la superfície, col·locació dels maons, emplenat de junts amb morter, eliminació de rebaves de morter i neteja de la fàbrica.
Inclou: Retirada de les peces deteriorades. Sanejament de l'element. Neteja amb aire comprimit. Humectació de la superfície. Col·locació dels maons per filades a nivell. Rejuntat. Neteja final.
Criteri d'amidament de projecte: Superfície mesurada segons documentació gràfica de Projecte.
Criteri de mesura d'obra: Es mesurarà la superfície realment executada segons especificacions de Projecte.

| Codi | Ut | Descripció | Rendiment | Preu | Import |
|---|---|---|---|---|---|
| mt04lpc010a | Ut | Maó ceràmic calat (gero), per revestir, 29x14x5 cm, segons UNE-EN 771-1. (material) | 58.800 | 0.15 | 8.82 |
| mt08aaa010a | m³ | Aigua. (material) | 0.010 | 1.50 | 0.02 |
| mt09mif010cb | t | Morter industrial per a obra de paleta, de ciment, color gris, categoria M-5 (resistència a compressió 5 N/mm²), subministrat a granel, segons UNE-EN 998-2. (material) | 0.057 | 29.50 | 1.68 |
| mq06mms010 | h | Mesclador continu amb sitja, per a morter industrial en sec, subministrat a granel. (maquinària) | 0.247 | 1.73 | 0.43 |
| mo020 | h | Oficial 1ª construcció. (mà d'obra) | 0.934 | 23.30 | 21.76 |
| mo077 | h | Ajudant construcció. (mà d'obra) | 0.467 | 20.68 | 9.66 |
| mo113 | h | Peó ordinari construcció. (mà d'obra) | 0.086 | 19.47 | 1.67 |
| % | % | Costos directes complementaris | 2 % | 44.04 | 0.88 |
|  |  | Costos directes |  |  | 44.92 |
